# OBSE Erweiterung Leistungsverzeichnis
Angebotsaufforderung (GAEB 90, DA83)
DV-Nummer: 224-25
Währung: EUR
Auftraggeber: Gemeinde Fredersdorf-Vogelsdorf, Lindenallee 3, 15370 Freder

## Dachabdichtungs- und Klempnerarbeiten
Datum: 29.06.26

*Hinweis*
Erweiterung der Oberschule
Fredersdorf-Vogelsdorf um 1 Vollgeschoss
auf Bauteil 1

Leistungsverzeichnis (Leistungsbeschreibung) über
die Ausführung von Dachabdichtungsarbeiten

A 1 Bauherr / Auftraggeber

Gemeinde Fredersdorf-Vogelsdorf
Fachbereich II Ortsentwicklung, Kommunale Infrastruktur
SG Bauleitplanung, Bauordnung, Hochbau
Lindenallee 3
15370 Fredersdorf-Vogelsdorf

A 2 Anlagen

Ausführungsplanung (Vorabzug)
- Grundriss EG (Bestand)
- Grundriss 1.OG (Bestand)
- Grundriss 2.OG
- Dachaufsicht 1.OG (Erweiterung)
- Dachaufsicht 2.OG
- Schnitte
- Ansichten

gaeb-Datei des Leistungsverzeichnisses
pdf-Datei des Leistungsverzeichnisses

A 3 Ausführungsunterlagen

Zu den auf der Baustelle vorzuhaltenden Ausführungsunterlagen zählt neben den Ausführungsplänen auch eine
Ausfertigung dieser Leistungsbeschreibung.

Die vom Auftragnehmer verwendeten Ausführungsunterlagen müssen den Freigabevermerk des Auftraggebers und des Architekten tragen. Durch Übergabe
neuer Unterlagen ungültig gewordene Unterlagen sind
vom Auftragnehmer entsprechend zu kennzeichnen und
aufzubewahren. Nicht freigegebene Unterlagen dürfen
nicht verwendet werden.

A 4 Baubeschreibung

Das Baugrundstück befindet sich auf dem Flurstück Nr.
777A an der Landstraße 40 in 15370 Fredersdorf-
Vogelsdorf.
Das Grundstück grenzt nördlich, östlich und südlich an
ein
Wohngebiet. Im Norden wird ein 20 m breiter und im
Osten
ein 15 m breiter Abstand zu den Wohnbauten eingehalten.
Die OKFF EG liegt bei 55,70 m. Die neu geplante OKFF
2.OG liegt bei +8,24m= 63,94m

Die Bebauung erfolgt gem. dem gültigen Bebauungsplan.

Auf dem Grundstück besteht seit 2023 (Fertigstellung)
eine
Oberschule mit 16 Klassen und notwendigen Fachräumen,
einer Aula, einer Cafeteria mit Aufwärmküche sowie
einer
Dreifeld-Sporthalle geplant. Außerdem sollen die dafür
notwendigen Stellplätze, ein Sportplatz und ein
Schulhof
entstehen.
Der Baukörper unterteilt sich in drei Gebäudeteile,
Oberschule (Bauteil 1 + 2) und Dreifeldsporthalle
(Bauteil
3).

Bauteil 1 wird um 1 Geschoss aufgestockt.
Die Ausführung erfolgt 2-geschossig nur auf diesem
Bauteil. Die anderen beiden Bauteile bleiben
unangetastet.
Im neu zu errichtenden Geschoss werden 8 zusätzliche
Klassenräume, Lerncluster und Fachräume zur Verfügung
stehen

Das bestehende Gebäude ist massiv aus Stahlbeton und
Kalksandstein errichtet.

Die Gründung des nicht unterkellerten Schulgebäudes
erfolgt auf gemischtkörnigem Boden mit überwiegend
steifer Konsistenz. Gem. Statik wird eine Flachgründung
mit einer Bodenplatte von 40 cm Dicke und umlaufender
Frostschürze ausgeführt.

Die Außenwände sind 2-schalig geplant. Sie bestehen
aus einem 24 cm starken Kalksandsteinmauerwerk in
Dünnbettmörtel, einer mineralischen Kerndämmung (12
cm) und einem Verblendmauerwerk aus gebranntem
Vormauerziegel. Die Gesamtstärke der Außenwand
beträgt ca. 53 cm.
Die Treppen sind als Stahlbetonkonstruktion geplant.
Für
die Aufstockung  ist eine Flachdachkonstruktion aus
Spannbetondielen mit Attika geplant.

Im Zuge der Errichtung des neuen Geschosses sind
Rückbauarbeiten im Bereich der Decken notwendig sowie
schließen von vorhanden Durchbrüchen und auch
Sicherungsmassnahmen.

Grundleitungen
Sämtliche Schmutzwasserleitungen sind innerhalb des
Gebäudes nach DIN 1986-100 mit Freispiegelgefälle
geplant.  Die Grundleitungen werden unter der
Bodenplatte auf möglichst kurzen Wegen in die
Außenanlagen geführt und an den Hausanschlussschacht
angeschlossen.

Bauabschnitte
Die Ausführung erfolgt abschnittsweise.

A 5 Angebote, Preise

Die Preise sind als Nettopreise (ohne Umsatzsteuer)
abzugeben; die Umsatzsteuer ist am Schluss des
Angebotes gesondert auszuweisen. Dies gilt nicht für
Bieter mit niedrigem Gesamtumsatz, die der Besteuerung
nach § 19 Abs. 1-3 Mehrwertsteuergesetz unterliegen.
Der
Auftragnehmer bestätigt durch seine Unterschrift, dass
er
sich von den örtlichen Verhältnissen, dem Umfang und
der
Art der Arbeiten überzeugt und eventuelle Unklarheiten
vor
Abgabe des Angebotes geklärt hat. Spätere
Einwendungen und Ansprüche, die aus der Unterlassung
dieser Feststellung entstehen, können nicht anerkannt
werden.

Sofern nicht anders in den Positionstexten vermerkt
ist,
sind in die Einheitspreise jeweils die Kosten für alle
Materialien, Geräte, Transporte zur und auf der
Baustelle -
bis zum jeweiligen Einbauort, Hebezeuge, Abstützungen
und Unterfangungen sowie Sicherungsmaßnahmen,
Arbeitsgerüste und Nebenleistungen einzurechnen. Die
Bauleistungen sind nach den fachtechnischen
Vorschriften
und Bestimmungen, den gewerkespezifischen Regeln und
den geltenden Normen zu erbringen.
Die Positionen verstehen sich immer mit Lieferung und
Montage bzw. Herstellung.

A 6 Zulassungen, Nachweise

Für die von der unteren Bauaufsichtsbehörde oder durch
Vorschriften geforderten Prüfungen von Anlagen durch
unabhängige Sachverständige wird der erforderliche
Sachverständige durch den AG beauftragt und vergütet.
Der AN ist verpflichtet den Termin für o. a. Prüfungen
rechtzeitig mit der Bauleitung zu vereinbaren. Sollte
infolge
von Mängeln, die der Auftragnehmer zu vertreten hat,
Wiederholungsprüfungen notwendig werden, so trägt er
die dafür anfallenden Kosten.

A 7 Ausführung, Allgemein

Der AN hat der Bauleitung schriftlich zu benennen (auch
bei Änderung):

a) den verantwortlichen Fachbauleiter,
b) den Baustellenleiter, der den Auftragnehmer in
allen Belangen zu vertreten bevollmächtigt ist,
c) den verantwortlichen Koordinator gemäß
Unfallverhütungsvorschriften GUV 01. und VBG1.

Der Bauherr beauftragt einen SiGeKo. Dessen
Anweisungen ist bzgl. seines Aufgabengebietes folge zu
leisten.

Die Verkehrssprache ist Deutsch in Wort und Schrift,
auch
in der Planung. Der Auftragnehmer hat sicherzustellen,
dass das leitende Baustellenpersonal deutsch spricht
und
während des gesamten Ausführungszeitraumes, d.h.
täglich während der gesamten Arbeitszeit, auf der
Baustelle anwesend ist.
Wöchentlich finden Bausitzungen zu bestimmten Terminen
statt. Die Auftragnehmer sind verpflichtet, an diesen
Besprechungen teilzunehmen. Von jeder Bausitzung wird
ein Protokoll angefertigt; die Festlegungen dieser
Protokolle sind für die Beteiligten verbindlich. Evtl.
Bedenken hat jeder Beteiligte bis spätestens in der
nächsten Bausitzung anzumelden.
Der Auftragnehmer hat sich von selbst von dem
termingerechten Fortschreiten der Arbeiten zu
überzeugen
und ist für seinen Leistungsumfang bis zur Abnahme bzw.
Übergabe voll verantwortlich.
Fehlende Einrichtungen bzw. Mängel von
Betriebseinrichtungen an Arbeitsplätzen und
Verkehrswegen sowie an Schutzvorrichtungen sind seitens
des Auftragnehmers, soweit diese nicht von ihm erstellt
wurden, unverzüglich der Bauleitung des Bauherrn zu
melden.

Eine Bauleistungsversicherung wird durch den
Auftraggeber abgeschlossen. Die Kosten werden anteilig
umgelegt.

Der Auftragnehmer hat wöchentlich Bautageberichte der
Bauleitung vorzulegen.
Der Auftraggeber stellt während der Bauzeit keine
Baubewachung. Es bleibt dem Auftragnehmer überlassen,
für die Bewachung der von ihm auf der Baustelle
gelagerten Baustoffe, Geräte, Werkzeuge usw. selbst
Sorge zu tragen. Der Auftraggeber haftet nicht für
evtl.
Diebstähle oder Beschädigungen der Gegenstände, die
der Auftragnehmer für die Durchführung der Bauleistung
erstellt oder lagert.

Sämtlicher Bauschutt, soweit dieser nicht durch eine
gesonderte Position erfasst ist, geht in Besitz des AN
über
und ist fachgerecht zu entsorgen. Es sei denn, die
Ausschreibung enthält die Schuttentsorgung durch den
Auftraggeber, dann ist der Bauschutt zu den bauseits
gestellten Schuttcontainern zu transportieren und
getrennt
zu entsorgen. Entsorgungsnachweise sind dem AG auf
Verlangen vorzulegen.

Die laufenden Schutt- und Abfallbeseitigung sowie die
Baureinigung, die mindestens einmal wöchentlich während
der gesamten Bauzeit durchzuführen sind, sind gem. VOB
als Nebenleistungen in die Teilleistungen
einzukalkulieren.
Die Aufsicht über die Baureinigungsarbeiten Bauschutt-
und Bauabfallbeseitigung der Gewerke obliegt dem
Auftragnehmer, der auch dem Auftraggeber gegenüber
hierfür die Verantwortung trägt. Dem Auftragnehmer
obliegt die Verkehrssicherungspflicht.

Die Arbeitsschutzbestimmungen, Unfallverhütungsvorschriften, Erste Hilfe und dergleichen sind zu
beachten.
Der Unternehmer trägt hierfür die alleinige
Verantwortung.
Die nachfolgend beschriebenen Arbeiten sind nach den
durch die Bauleitung zur Verfügung gestellten
Zeichnungen sowie nach den Angaben der Bauleitung
durchzuführen.
Jeder Auftragnehmer und dessen Nachunternehmer sind
verpflichtet, Listen über die auf der Baustelle täglich
beschäftigten Arbeitnehmer zu führen und haben
sicherzustellen, dass die Listen auf Verlangen der
Verfolgungsbehörde zur Einsichtnahme vorgelegt werden.

A 8 Baustelleneinrichtung

Anschlusspunkte für Baustrom und Bauwasser werden im
Außenbereich nahe des Gebäudes vom AN errichtet.

Das Herstellen der benötigten Anschlüsse gem
Leistungsverzeichnis, das Heranführen an die Baustelle
und der Rückbau nach Abschluss der Arbeiten ist Sache
des Auftragnehmers.
Aufenthalts- und Lagerräume im Gebäude werden nicht
zur Verfügung gestellt.
Der AN ist für das sichere Aufbewahren und Verschließen
seiner Materialien und Geräte selbst verantwortlich.

Für die gesamte Baustelleneinrichtung, einschl. für das
Stellen von Material- und Schuttcontainer, stehen
ausreichend Grundstücksflächen zur Verfügung.
Die Zufahrt zur Baustelle erfolgt über zwei Zufahrten
auf
das Gelände.

Auf Sauberkeit auf der Baustelle ist unbedingt zu
achten.
Die Baustelle ist arbeitstäglich zu reinigen.
Die Herausstellung und das Vorhalten von Schutz- und
Arbeitsgerüsten, die zur Durchführung der Arbeiten im
Rahmen der Unfallverhütungsvorschriften notwendig sind,
ist Sache des Auftragnehmers.

Sicherungsmaßnahmen, die zur Durchführung der
ausgeschriebenen Leistung notwendig sind, sind Sache
des Auftragnehmers.

A 9 BbgBO / BaustellenV

Bei der Bauvorbereitung und Bauausführung sind
insbesondere der § 3 der BbgBO, sowie die BaustellenV
einzuhalten. Sämtliche Nachweise (Konformitätserklärungen, Zulassungsbescheide, Prüfzeugnisse usw.),
die der Sicherheit und dem Gesundheitsschutz der
Beschäftigten auf der Baustelle dienen, sind dem
Auftraggeber spätestens 6 Werktage vor Aufnahme der
Arbeiten auf der Baustelle vorzulegen.
Die Anforderungen an die stoffliche Verwertung von
mineralischen Reststoffen/ Abfällen der Länderarbeitsgemeinschaft Abfall (LAGA) sowie die Abfallsatzung des
Landkreises Märkisch-Oderland sind zwingend zu
beachten und einzuhalten.

A 10 Vertragsbedingungen

siehe Formblätter

A 11 Abrechnung

siehe Formblätter

A 12 Zusätzliche technische Vertragsbedingungen

Für das Angebot und die Ausführung gelten die VOB und
sämtliche für dieses Gewerk zutreffenden DIN- Normen
in der
gültigen Fassung, weiterhin sind die anerkannten
Regeln der
Technik und die gesetzlichen und behördlichen
Bestimmungenzu beachten und einzuhalten. Diese
Vorschriften gelten, soweit nicht durch besondere
Bedingungen und Forderungen in dieser
Leistungsbeschreibung ausdrücklich eine andere Regelung
vorgesehen ist. Besonders hingewiesen wird auf:

Leistungsabgrenzung
Es sind alle zu diesem Gewerk gehörenden Materialien
und
Leistungen, einschl. der in den Vorbemerkungen zum
Leistungsverzeichnis beschriebenen, zu veranschlagen.
Nachfolgende aufgeführte Leistungen gehören zum
Leistungsumfang dieses Gewerkes:
Gerüstarbeiten Außen und Innen

*Hinweis*
Für die Ausführung gelten VOB/C sowie die einschlägigen
technischen Regelwerke (u.a. Flachdachrichtlinie, DIN
18531 ff.,
Fachregeln des Dachdeckerhandwerks, FLL-Richtlinien für
Dachbegrünungen)

### Titel 01 Baustelleneinrichtung

**01.1 Baustelleneinrichtung**
Einrichten und Räumen der Baustelle
mit An- und Abfuhr, sowie Vorhalten
der zur Durchführung der nachstehend
beschriebenen Arbeiten erforderlichen
Maschinen, Geräte, Werkzeuge und
Bauwagen für die Dauer der Arbeiten.
Menge: 1,000 Stk

**01.2 Schutzgerüst Dachrand Flachdachschutzgerüst**
Schutzgerüst Dachrand
Flachdachschutzgerüst
nach den Erfordernissen der Bau-BG und
der derzeit gültigen UVV liefern, aufbauen und vorhalten. Nach Beendigung der
Dacharbeiten wieder demontieren und
abfahren.
Menge: 100,000 m

**01.3 Standgerüst Dachaufstieg als Treppenturm**
Standgerüst
Dachaufstieg als Treppenturm
zum Erreichen der Arbeitsplätze nach den
Erfordernissen der Bau-BG und der derzeit
gültigen UVV liefern, aufbauen und vorhalten. Nach Beendigung der Dacharbeiten
wieder demontieren und abfahren.
Gebäudehöhe: 13,15m
Standzeit: 8 Wochen
Laufbreite: 60cm
Menge: 1,000 St

**01.4 Standgerüst Sicherheitsgerüst**
Standgerüst
Sicherheitsgerüst
nach den Erfordernissen der Bau-BG und
den derzeit gültigen UVV liefern, aufbauen, vorhalten und nach Beendigung der
Dacharbeiten wieder abbauen und abfahren.
Gebäudehöhe: 9,15 m
Standzeit: 8 Wochen
Menge: 100,000 m²

### Titel 02 Vorbereitende Arbeiten

**02.1 Dachfläche, reinigen, anschleifen, absaugen**
1. Vorhandene Dachfläche aus Beton scharf abfegen und
2. Anschleifen der Rohbetonfläche zum Abtrag der
Sinterschicht
mit Schleifteller mit Schleifblatt M16.
3. Absaugen der Oberfläche

anfallenden Schutt abtransportieren und fachgerecht
entsorgen.

Anzuwenden auf der Attika, an der Innenseite der
Attika und der
Dachfläche aus Beton.
Menge: 2050,000 m²

**02.2 Rückbau Lichtkuppeln/ Aufsatzkranz/ Motor zur Wiederverwendung**
Rückbau der eingebauten Lichtkuppeln inkl Aufsatzkranz
und
Antriebsmotor
Abmessungen 150 cm x 150 cm, bzw 120 cm /150 cm, bzw 60
cm /110 cm
sorgfältig verpacken und auf den Lagerplatz an der
Baustelle
transportieren.
Transportweg ca. 200m
Menge: 10,000 St

**02.3 Niederschlagswasser beseitigen**
Beseitigen von Niederschlagswasser auf der
Rohbaudachfläche
als besondere Leistung.
Abrechnung je m². gilt für DF 1
Die Vergütung erfolgt nur, wenn der DWD die
Schlechtwettertage (Regenereignisse) in die
Behinderungsstufen A, B, C eingestuft hat.
Alles andere gilt als Nebenleistung gem DIN 18299.
Menge: 1804,000 m²

**02.4 Voranstrich Beton**
Voranstrich auf Beton
kaltverarbeitbarer Bitumen-
Voranstrich auf Lösungsmittelbasis -
auf den gereinigten Untergrund streichen
oder spritzen und durchtrocknen lassen.
Verbrauch: ca. 0,3 kg/m²
Menge: 2050,000 m²

**02.5 Dampfsperre und Notabdichtung**
vollflächig verschweißt als Behelfsabdichtung
Elastomerbitumen-Schweißbahn als Dampfsperrbahn
nach DIN EN 13 970.
Leistungs- und Funktionsanforderungen:
- Dicke ca. 4 mm
- oberseitig: feinbestreut, schwarz mit Nahtstreifen
- unterseitig: folienkaschiert
- offene Liegezeit bzw. UV-stabil: 6 Monate
- Trägereinlage: Kombinationsträger
PET/Alu/PET + Glasvlies
- Durchtrittsicher
- Maximale Zugkraft nach DIN 12311-1:
l: > 650 N/50 mm, q: > 500 N/50 mm,
- Dehnung nach DIN 12311-1: l + q: > 3 %
- Diffusionswiderstand (Sd-Wert) nach
DIN EN 1931: > 1500 m
- Kaltbiegeverhalten nach DIN EN 1109: < -30 °C
- Wärmestandfestigkeit nach DIN EN 1110: > + 110 °C
- Widerstand gegen stoßartige Belastung nach
DIN EN 12691: > 300 mm Verfahren B
- kurzfristige Behelfsabdichtung
Liefern und gem. Herstellervorgaben auf den Untergrund
fachgerecht vollflächig verschweißen. Längsnaht- und
Kopfstoßüberdeckung mind. 8 cm breit fachgerecht
verschweißen. Stöße versetzt anordnen.
Im Bereich von An- und Abschlüssen sowie
Dachdurchdringungen ist die Bahn luftdicht
anzuschließen.
Ausführung auf Dachfläche und Anschlussbereich Attika
Untergrund aus Beton

Angebotener Hersteller: '.........'
(vom Bieter einzutragen)

Angebotener Typ: '.........'
(vom Bieter einzutragen
Menge: 2050,000 m²

**02.6 Abschottung Dampfsperre/Wärmedämmung**
Elastomerbitumen-Kaltselbstklebebahn
liefern und bis ca. Oberkante Wärmedämmung führen und auf die Dampfsperre
durch Abziehen der Unterseiten Folie
aufkleben. Die horizontal liegende Überdeckung mit Heißluft oder kleinem
Brenner auf die Wärmedämmung bzw.
auf die Dampfsperre aufschweißen.
Zuschnitt: 100 cm
Hinweis:
Die Lage der Abschottungen ist zu dokumentieren und der
Bauleitung nach Abschluss der Arbeiten zu übergeben
insgesamt sind 4 Schotts mit je ca 30 Länge einzubauen.
Menge: 120,000 m

**02.7 Herstellen Wandanschluss**
Herstellen Wandanschluss in Stoßbereich Attika/
aufgehendes
Mauerwerk, mit gekantetem
1,5 mm Aluminium-Blech.
Breite bis 50cm,
Höhe 15 cm,
inkl. Anschluss an aufgehende Wand Bauteil 2 Bauteil 1
Menge: 32,000 m

### Titel 03 Wärmedämmschichten

**03.1 Ausgleichsschüttung**
Niveauausgleich
Höhenausgleich
mit Thermoperl wie folgt herstellen:
- Höhenausgleich und Gefällegebung aus
 Thermoperl von 0 bis 4cm, d. h. in
 einer mittleren Einbaudicke von
 ca. 2 cm herstellen.
- Das in Säcken abgefüllte rieselfähige
 Thermoperl der nach den Richtlinien des
 Hersteller aufbereiten und verarbeiten.
- Bei Einbaudicken unter 40 mm den
 Untergrund mit Heißbitumen als Haftbrücke vorstreichen und Thermoperl in
 das noch weiche Bitumen einstreuen.

Angebotener Hersteller: '.........'
(vom Bieter einzutragen)

Angebotener Typ: '.........'
(vom Bieter einzutragen)
Menge: 900,000 m²

**03.2 Dämmung auf Stahlbeton-Flachdach, EPS, 150KPa, 200mm**
Wärmedämmung aus Polystyrol-Hartschaumplatten,
bestehend
aus EPS-Gefälledämmplatten.
Anwendungsbereich: DAA dh, charakteristische
Druckspannung
bei 10 % Stauchung 150 kPa.
Wärmeleitfähigkeit nach DIN 4108-4: WLS 035  0,035
W/(m·K).
Brandverhalten nach DIN EN 13501-1: Klasse E,
schmelzend
und nicht dauerhaft formbeständig bei hoher
Wärmeeinwirkung.
Platten umlaufend mit Stufenfalz.

Platten liefern und auf den Untergrund mit Schaumkleber
streifenweise windsogsicher nach DIN EN 1991-1-4
verkleben.
Platten im Verband verlegen, versetzt anordnen und
dicht
stoßen.
Dämmdicke: 200 mm

Hinweis:
Der U-Wert von 0,16 W/(m²·K) ist nach DIN EN 6946
nachzuweisen.

Menge: 1.804 m²
Menge: 1804,000 m²

**03.3 Zulage, mineralische Dämmung, Brandwandbereich**
Mehrpreis für den Einsatz und Einbau von nicht
brennbarer
mineralischer Dämmung innerhalb der EPS Dämmung
Dachfläche. Ausführung im Bereich der darunter
liegenden
Brandwand in einem Streifen von mind. 1m innerhalb der
Dachdämmung aus EPS
Menge: 100,000 m²

### Titel 04 Dachabdichtung

**04.1 Dachabdichtung einlagig, FPO, Auflast,**
Kunststoffdachbahn, auf Basis thermoplastischer
Legierung flexibler Polyolefine FPO, mit allgemein
bauaufsichtlichem Prüfzeugnis, hergestellt nach EN
13956
- Anwendungskurzzeichen nach  DIN V 20000-201:
  DE/E1 FPO-BV-V-PG-1,8
- Basiswerkstoff Polypropylen (PP)
- Verstärkung aus Polyestergittergewebe
- Dicke:  1,8 mm
- Farbe:  silbergrau
- Bahnenbreite: 1,50 m
- halogen-, schwermetall- und  weichmacherfrei,
- Höchstzugkraft:  > 1100 N/5cm
- Dehnung bei Höchstzugkraft: >20 %
- Weiterreißkraft: > 380 N
- Falzen in der Kälte: -40 °C
- Maßänderung <0,2%
- kapillarfrei heißluftschweißbar
- chemisch hoch beständig
- bitumenverträglich
- resistent gegen Mikroorganismen
- wurzel- und rhizomfest gegen Quecken  nach
FLL-Richtlinien
liefern, auf dem Untergrund nach Herstellervorgaben
lose
verlegen und fachgerecht nach DIN 1055  befestigen
unter
Auflast Kies (gesonderte Position).
Die Dachbahnen sind mindestens 10 cm entsprechend der
aufgebrachten Längsnahtmarkierung zu überlappen. Die
Naht-
und Stoßverbindungen sind homogen zu verschweißen.
Die Windsogberechnung ist vor Verlegen der Dachbahnen
an
die Bauleitung zu übergeben.

Angebotener Hersteller: '.........'
(vom Bieter einzutragen)

Angebotener Typ: '.........'
(vom Bieter einzutragen)
Menge: 2050,000 m²

**04.2 Trenn- und Brandschutzlage**
Trenn - und Brandschutzlage
Flächengewicht 120 g/m², Baustoffklasse B2
Breite: 2 m,
liefern und auf dem Untergrund mit 5 cm Überdeckung im
Naht-
und Stoßbereich fachgerecht lose verlegen.
inkl. Anarbeiten an Lichtkuppeln und Einbauteile gem
der
folgenden Positionen.
Menge: 1804,000 m²

**04.3 Dachrandabschluss Rücksprung ausdämmen**
Dachrandabschluss
Rücksprung ausdämmen
als Zulage zur Vorposition:
PIR Dämmung liefern und fachgerecht
in den Rücksprung einarbeiten, einschl.
mechanischer Befestigung.
Rücksprunghöhe: ca. 100cm
Dämmstoffdicke: 12 cm

Einbauort: Wandanschluß Dach/ Aufgehendes Mauerwerk
Menge: 26,000 m

**04.4 Wandanschluss, gedämmt, mit Verbundblechprofil unter gedämmter Fassade**
Wandanschluss, gedämmt, mit Verbundblechprofil
unter gedämmter Fassade
Detail wie nachfolgend beschrieben ausführen, einschließlich Lieferung aller erforderlichen Materialien
- Bitumenvoranstrich im Detailbereich fachgerecht
 aufbringen
- Dampfsperre bis Oberkante Wärmedämmung hochführen
 und vollflächig aufschweißen
- Verbundblechprofil, passend zur Dachabdichtung,
 2-fach gekantet und angereift, mit unterlegtem
 Dichtband fachgerecht montieren.
 Zuschnitt: . mm
- Verbundblechstöße mit Zuschnittstreifen aus trägerlosem Material, passend zur Dachabdichtung, gem.
 Herstellervorgaben überschweißen.
 Zuschnitt: 120 mm
- Abdichtungsbahn aus der Fläche im Anschlussbereich
 ca. 5 cm hochführen und Randfixierung gem.
 Vorposition ausführen.
- Dämmplatte PIR  als Zuschnitt in das Verbundblechprofil einführen und fachgerecht fixieren.
 Plattendicke: 100 mm
- Abdichtungsbahn der Vorposition als Zuschnitt im
 senkrechten Bereich mit geeignetem Kontaktkleber
 aufkleben, in der Kehle durchgehend heften, im oberen
 Bereich auf dem Verbundblechprofil und im unteren
 Bereich auf die Flächenabdichtung mit ausreichender
 Überdeckung homogen verschweißen.
 Anschlusshöhe: 100 cm
Menge: 26,000 m

**04.5 Bewegungsfuge Beweglicher Wandanschluss, lose verlegt**
Bewegungsfuge
Beweglicher Wandanschluss, lose verlegt
- Hilfswinkel aus verzinktem Stahlblech
 Dicke: 1 mm, Zuschnitt: 300mm,
 1 Kantung inkl.Befestigungsmaterial
 liefern und auf die Tragkonstruktion
 nach Angabe der örtlichen Bauleitung
 fachgerecht montieren
- komprimierbare Wärmedämmung
 Dicke: 40 mm zum Einbau zwischen Wand
 und Stahlblechwinkel liefern und
 fachgerecht montieren,
- Zuschnittbahn aus der Abdichtungsbahn
 der Vorposition, als Wandanschluss
 liefern, im senkrechten Bereich lose
 verlegt bis auf die Wand hochführen
 und auf die Flächenabdichtung mit
 Überdeckung der Randfixierung
 homogen verschweißen,
- Wandanschlussprofil inkl. Befestigungsmaterial und dauerelastischer
 Versiegelung, liefern, fachgerecht
 montieren
- Überhangprofil,
 aus Zinkblech,
 Zuschnitt 300 mm, Metalldicke 1 mm,
 4 Kantungen, liefern und
 fachgerecht montieren.
 Fuge zwischen Profil und Bauteil mit
 elastischem Dichtstoff und vorkomprimiertem Dichtungsband fachgerecht
 schließen.
Wandanschlusshöhe: 100 cm
Menge: 26,000 m

**04.6 Bewegungsfuge Attikaübergang beweglich, lose verlegt**
Bewegungsfuge
Attikaübergang beweglich, lose verlegt
- rechter und linker oberer Abschluss
 mit Verbundblech,passend zur Dachabdichtung,
 Winkel, Zuschnitt: ca. 200 mm
 1 Kantung, inkl. Befestigungsmaterial
 und Stoßverbindung mit trägerlosen
 Bahnen liefern und nach DIN EN 1991
 mech. befestigen
- Flächenbahn aus der Vorposition am
 Anschluss hochführen und auf das Verbundblechprofil homogen aufschweißen,
- Befestigungsschiene 7/15 inklusive
 Befestigungselementen, liefern und als
 Linienbefestigung, gespannte Ausführung, mit mind. 3 Befestigern pro
 Meter im Bereich der Kehle montieren,
- Zuschnittbahn aus der Abdichtungsbahn
 der Vorposition, Breite: 20 cm, als
 Überdeckung der Befestigungsschiene
 liefern und homogen auf der Flächenabdichtung sowie am aufgehenden
 Bauteil verschweißen,
Attikahöhe: 100cm
Attikabreite: 63cm
Menge: 187,000 m

**04.7 Randfixierung, Befestigungsschiene 6/10 horizontal, DF 1**
Befestigungsschiene 6/10 inklusive Rundschnur und
Befestigungselementen, liefern und als
Linienbefestigung mit
4 Befestigern pro Meter in die Fläche als
Verlagerungsschutz/
Randfixierung nach  "Flachdachrichtlinien Ziff. 4.8",
zur
Aufnahme horizontaler Kräfte an Dachrändern,
Dachdurchdringungen und Anschlüssen an aufgehenden
Bauteilen.

Hinter die Befestigungsschiene ist als Auszugsicherung
 eine
Rundschnur fachgerecht homogen zu schweißen.
Überdeckung der Befestigungsschienen mit Anschlußbahn
entsprechend nachfolgender Position.
Menge: 187,000 m

**04.8 Attikaausbildung, verklebt verlegt, gedämmt**
Attikaausbildung, verklebt verlegt, wärmegedämmt, unter
Mauerabdeckung wie folgt,  inkl. der hier aufgezählten
Bauteile:

- Holzwerkstoffplatte aus  BFU 100 wasserfest verleimt
  B / D = ca. 600/30mm
liefern und nach Angabe der örtlichen
  Bauleitung auf der Attika nach  DIN 1055 mechanisch
befestigen
  - Wärmedämmung aus PIR B 025  Dicke: 60mm
als Zuschnittplatte liefern und an der Attika
unterhalb der
Holzwerkstoffplatte mechanisch fixieren, sowie auf der
Attikakrone verkleben
  Attikabreite 600 mm
- Wärmedämmung aus PIR B 025  Dicke: 60 mm an Attika-
Innenseite
 - Verbundblechwinkel als vorderer Abschluss
  Zuschnitt 100 mm,
  1 x gekantet,  inklusive Befestigungsmaterial
liefern und an
der Attikavorderkante (Außenseite)  sturmsicher
fachgerecht
montieren,
- Zuschnittbahn aus FPO 1,8 mm,  als Attikaanschluss
liefern,
auf den Untergrund verklebt verlegen, im oberen
Bereich auf
den Verbundblechwinkel und im unteren Bereich auf die
Flächenabdichtung mit Überdeckung der Randfixierung
thermisch verschweißen.

Attikahöhe:  bis 1070mm
Attikabreite: bis 600mm
Menge: 187,000 m

**04.9 Zulage mineralische Dämmung**
Mehrpreis für den Einsatz und Einbau von nicht
brennbarer
mineralischer Dämmung im Bereich der Attika im Bereich
von
Brandwänden und Brandüberschlagsflächen.
Menge: 50,000 m²

**04.10 Attikaabdeckung Aluminium, 850 mm**
Liefern und einbauen von
Attikaabdeckung aus Aluminium
Befestigung mit Patenthalter mit Zugraster
nach DIN 1055-4,
Halterabstand ca. 1,0m
5-fach gekantet aus Aluminium
Blechstärke 1,5 mm,
Abwicklung ca. 850 mm
montiert auf einer imprägnierten,
verwindungsfreien Bohle
(in  Position Attikaabschluss)
in Gefälle verlegt 5° gem. Flachdachrichtlinie
pulverbeschichtet nach RAL Standardkarte

Einbauort: Attika
Menge: 188,000 m

**04.11 geschweißte Außen/ Innenecken**
St. vorgefertigte, geschweißte Innenecken 90°,Aufbau
gem
vorg. Pos. , kpl. mit 1 Stück
Halter und 1 Stück Verbinder liefern und montieren.
Menge: 8,000 Stk

**04.12 Trittschutzprofil, Alu**
Trittschutzblech, geriffelt, liefern und fachgerecht
montieren.
Fuge zwischen Profil und Bauteil mit elastischem
Dichtstoff und
vorkomprimiertem Dichtungsband fachgerecht schließen
Als
Verstärkung im Bereich der Dachaufstiege an der Attika
Oberfläche: eloxiert Höhe: 150 mm Material: Aluminium,
1,5mm
Menge: 3,000 m

**04.13 Dachabdichtung, Formstücke**
Eckausbildung  Außen/ Innenecke T-Fertigteilecke aus
FPO
liefern und fachgerecht montieren. Das Formteil ist
auf die in
der Ecke verlegte Anschlussabdichtung einzusetzen und
umlaufend zu verschweißen.
Menge: 60,000 Stk

**04.14 Eindichten von Attikaabläufen/ Notabläufen**
Eindichten von Attikaabläufen und Flachdachabläufen
in vor genannten Dachbahnen, als Zulage
Menge: 22,000 Stk

**04.15 Dachabdicht.-Durchdr./Flüssigkunststoff**
Dachabdichtungsanschluss an
Dachdurchdringungen wie Dachabläufe,
Fallstrangentlüfter, Antennenmasten etc.
mit Flüssigkunststoff, inkl. Verstärkung
mit Armierungslage, naht- und fugenlos abdichten
Unterlage : FPO Bahn
Anzahl der Arbeitsgänge : 2
Schichtdicke : mind. 2 mm
Höhe der Aufkantung : 150 mm
Material Beschichtung : PMMA/UP
Material Armierung : Polyestervlies
bis DN 150, Fläche 40/40cm
Menge: 46,000 Stk

**04.16 Rohrdurchführungen FPO eindichten**
Flexible Rohreinfassung von bauseits
aus dem Dach geführten Rohren,
ca. 30 - 40 cm hoch, aus Kunststoff-
Dachbahn trägerlos
liefern, zuschneiden,
Zuschnitt Ummantelung: 450x450mm,
Zuschnitt Manschette: 500x500 mm,
bauseits anpassen und homogen
verschweißen.
Manschette mit der Flächenabdichtung
homogen verschweißen.
Oberer Anschluss mit V2A-Schelle
und Silikon-Kautschuk- Versiegelung.
Rohrdurchmesser mm: bis 125
Menge: 15,000 Stk

**04.17 Eindichten von Lichtkuppeln**
Eindichten von Lichtkuppeln
mit Randfixierung der Flächenabdichtung gem
Herstellervorgaben, Anpressleiste am oberen Abschluss
der
Anschlussbahn und Eckausbildung
der 4 Außenecken.
in vor genannten Dachbahnen, als Zulage

als fix und fertige Leistung inkl aller Nebenarbeiten
Menge: 20,000 Stk

**04.18 Blitzdrahtdurchführung**
Einfassung bauseitiger Blitzdrahtdurchführung Durchmesser 10 mm mit
flexiblem Formteil, passend zur Dachabdichtung,
inklusive Rohrschelle aus V2A liefern
und dauerelastische Versiegeln,
oberen Durchmesser erwärmen, weiten und
an den Durchmesser anpassen, über die
Durchführung montieren und auf die
Flächenabdichtung homogen aufschweißen,
oberer Abschluss mit einem Schrumpfschlauch 28-6.
Auf Anschlusshöhe zuschneiden, auf die
Blitzdrahtdurchführung mit mind. 5 cm
Überdeckung montieren und mit Heißluft
fachgerecht aufschrumpfen.
Oberen Abschluss mit Edelstahlschelle
herstellen.
Menge: 15,000 Stk

**04.19 Schutzschicht 600 g/m²**
Schutzvlies SV 600
aus Regeneratfasern liefern und mit
mind. 10 cm Überdeckung lose verlegen.
Flächengewicht: ca. 600 g/m²
Dicke: 5 mm
Wasseraufnahme: ca. 3,5 l/m²

Angebotener Hersteller: '.........'
(vom Bieter einzutragen)

Angebotener Typ: '.........'
(vom Bieter einzutragen)
Menge: 1804,000 m²

**04.20 Kiesfangleiste Teleskop 100/80**
*** Bezugsbeschreibung
Kiesfangleiste aus Aluminium 1,0 mm
Innenleiste als Stoßverbinder einsetzbar.
Länge: 2 x 2500 mm
Höhe: 100/80 mm
5-fach gekantet
Liefern und fachgerecht einbauen.

Angebotener Hersteller: '.........'
(vom Bieter einzutragen)

Angebotener Typ: '.........'
(vom Bieter einzutragen)
Menge: 265,000 m

**04.21 bauseits vorhandene Kiesfangleiste Teleskop 100/80**
*** wie Position 04.20
bauseits vorhandene Kiesfangleiste Teleskop 100/80
vom Lagerplatz an der Schule auf das Dach
transportieren und
fachgerecht einbauen.
Menge: 250,000 m

**04.22 Retentionselement 30mm hoch**
Richtungsfrei verlegbares Retentionselement für
Dachbegrünungen mit temporärer Wasserspeicherfunktion
zur Abflussverzögerung in Elementebene, Pufferung
der Abfluss-Spitzen, sowie Reduzierung der
Hauptentwässerung.
Leistungs- und Funktionsanforderungen:
- Material: HDPE-Regenerat
- Flächengewicht: 1,7 kg/qm
- Elementhöhe: 30 mm
- Auflagefläche unterseitig: 42 %
- Plattengröße: 1970 x 1050 mm
- Druckfestigkeit: 70 kPa
liefern und auf der Schutzlage der Vorposition
stumpf gestoßen fachgerecht verlegen.
 Abflussbeiwert C < 0,10, Substratstärke 8-10 cm nach
FLL-Dachbegrünungsrichtlinien im System geprüft.
die elemnet sind so an die Dachabläufe anzuarbeiten
das eine
Fläche von ca 30/30cm frei bleibt.

Liefern und Montieren inkl aller Schneide und
Verlegearbeiten.

angebotenes Fabrikat: '.........'
(vom Bieter einzutragen)
Menge: 1804,000 m²

**04.23 Einbau vorh. Substrat, 10cm**
Einbau des in Bigpacks zwischengelagerten Substrates
mittlere Substrat-Schichtdicke: 10,0 cm
liefern, in loser Schüttung aufbringen und gleichmäßig
verteilen.
Hinweis
Einbaugenauigkeit: +/- 1,5 cm
Verdichtungsfaktor für Transport und Einbau: ca. 15 %

Angebotener Hersteller: '.........'
(vom Bieter einzutragen)

Angebotener Typ: '.........'
(vom Bieter einzutragen)
Menge: 1604,000 m²

**04.24 Substrat Reaktivierung**
Zur Reaktivierung des vorhandenen Substrates sollen
2 cm frisches Gründachsubstrat in der Fläche
ausgebracht und
in das Substrat eingearbeitet werden.
ca 32 m³
Menge: 1604,000 m²

**04.25 Begrünung extensiv, Sedum**
Anspritzbegrünung für das vorhandene Sedum
als Anspritzmasse inkl. Dünger und Sedumsprossen zur Reaktivierung. der Dachbegrünung liefern
und im
Nassansaatverfahren fachgerecht aufbringen. Es müssen
mind. 5 verschiedene Sedumarten bzw.
Sedumsorten enthalten sein.

Angebotener Hersteller: '.........'
(vom Bieter einzutragen)

Angebotener Typ: '.........'
(vom Bieter einzutragen)
Menge: 1604,000 m²

**04.26 Kiesstreifen, umlaufend**
Kiesstreifen in Anschlussbereichen.
Vegetationsfreie Fläche
aus Kies nach FLL liefern und in allen
Anschlussbereichen zur Schaffung einer
vegetationsfreier Abstandsflächen
(Dachrand, Wandanschluss, Dachentwässerung, Lichtkuppel, sonstige
Durchdringungen) einbauen.
das Material steht bauseits auf der Baustelle zur
verfügung, in
Bigpacks eingelagert

Höhe ca 10 cm, Breite 50cm
Menge: 287,000 m

**04.27 Bohlenkranz PIR**
Dämmbohle
aus PIR Hochleistungsdämmstoff für
Bohlenkranz
B= 140mm,
D= 160mm
(mehrlagig)
passend für  Lichtkuppeln mit der vorgesehenen
Nenngröße
liefern und auf der Unterkonstruktion montieren
Menge: 360,000 m

**04.28 Durchgriffvorrichtung, PUR**
Liefern und Montieren einer Durchgriffvorrichtung zur
Kontrolle
der Dachdämmung und Fläche unterhalb der Abdichtung
aus FCKW-freiem PUR-Integral-Hartschaum mit
wasserdichter,
schraubbarer Verschlusskappe
in wärmegedämmter Ausführung
auch nutzbar als Revisionsöffnung  zur Trocknung des
Dachaufbaus
geeignet für den Einbau in FPO-Dachabdichtungsbahnen
mit Füllelement aus EPS zum Verschluss der
Durchgriffvorrichtung

Angebotener Hersteller: '.........'
(vom Bieter einzutragen)

Angebotener Typ: '.........'
(vom Bieter einzutragen)
Menge: 8,000 St

**04.29 Dachabdicht.-Durchdr./Flüssigkunststoff**
Dachabdichtungsanschluss an
Dachdurchdringungen wie Dachabläufe,
Fallstrangentlüfter, Antennenmasten etc.
mit Flüssigkunststoff, inkl. Verstärkung
mit Armierungslage, naht- und fugenlos abdichten
Unterlage : FPO Bahn
Anzahl der Arbeitsgänge : 2
Schichtdicke : mind. 2 mm
Höhe der Aufkantung : 150 mm
Material Beschichtung : PMMA/UP
Material Armierung : Polyestervlies
bis DN 150, Fläche 40/40cm
Menge: 50,000 Stk

**04.30 Abdichtung, Flächen, Flüssigkunststoff**
Abdichten von Tür und Fensteranschlüssen
mit Flüssigkunststoff, inkl. Verstärkung
mit Armierungslage, naht- und fugenlos abdichten
Unterlage : FPO Bahn
Anzahl der Arbeitsgänge : 2
Schichtdicke : mind. 2 mm
Höhe der Aufkantung : 300mm
Material Beschichtung : PMMA/UP
Material Armierung : Polyestervlies
Menge: 50,000 m

### Titel 05 Dachabläufe und Fallrohre

*Hinweis*
die bereits vorhandenen Dachabläufe sind inkl der
Kontrollschächte fachgerecht an gleicher Position in
der
Dachfläche wieder einzubauen
Fabrikat LORO
TYP: Rainstar, Attikastar, Drainjet

**05.1 Einbau vorh Dachabläufe u Kontrollschächte**
Einbau der vorhandenen Dachabläufe als Haupt- und
Notabläufe  inkl aller notwendigen Nebenleistungen und
Anschluss an das Fallrohr
Menge: 22,000 Stk

**05.2 Einbau Übergangsstück**
Einbau der zuvor ausgebauten und gereinigten
Übergangsstücke zur Herstellung der Verbindung
zwischen Attikaablauf und Fallrohr.
inkl aller Nebenleistungen.
Menge: 22,000 St

**05.3 Verlängerung Fallrohr DN 100**
Verlängerung der bereits eingebauten Regenfallrohre
aus Stahl,
feuerverzinkt, rund, DIN 100 nach DIN EN 1123 mit
erhöhtem
Qualitätsstandard gemäß RAL-Gütezeichen, formstabil,
bruchfest, rückstausicher, langlebige
Innenbeschichtung gemäß
DIN EN ISO 2178 auf Basis einer 2K-Epoxid-Kombination,
Farbton (innen): Rotbraun,
Nenngröße DN 100
liefern und fix und fertig an KS Mauerwerk befestigen.
Wandaufbau: 24 cm KS-Mauerwerk
  12 cm Dämmung
  1,5 cm Luftschicht
  11,5 cm Klinker
die Fallrohre sind jeweils um
4 m zu verlängern. insgesamt 12 Stk Fallrohre
Angebotener Hersteller: '.........'
(vom Bieter einzutragen)

Angebotener Typ: '.........'
(vom Bieter einzutragen)
Menge: 48,000 m

**05.4 Übergang Attikagully/ Fallrohr, Abzweig 87°**
Abzweig, aus Stahl, feuerverzinkt, nach DIN EN 1123,
mit
erhöhtem Qualitätsstandard gemäß RAL-Gütezeichen
GZ-694,
mit 2-Kammern-Steckmuffenverbindung, Baustoffklasse A1,
formstabil, bruchfest, rückstausicher, langlebige
Innenbeschichtung gemäß DIN EN ISO 2178 auf Basis einer
2K-Epoxid-Kombination, Farbton: Rotbraun, 87 Grad, DN
100

Angebotener Hersteller: '.........'
(vom Bieter einzutragen)

Angebotener Typ: '.........'
(vom Bieter einzutragen)
Menge: 22,000 St

**05.5 Endkappe mit Schraubverschluss DN 100**
Verschlussstopfen mit Schraubverschluss, aus Edelstahl,
Werkstoffnummer Unterteil 1.4571/Deckel 1.4301,
Dichtung aus
EPDM, DN 100
Nennweite: DN 100
Außenmaße (HxBxL): 125 x 125 x mm
Gewicht: 0,40 Kg (STK)

Liefern und Einbauen

Angebotener Hersteller: '.........'
(vom Bieter einzutragen)

Angebotener Typ: '.........'
(vom Bieter einzutragen)
Menge: 8,000 St

**05.6 Dachdurchführung aus verzinktem Stahlblech**
Herstellen einer Dachdurchführung aus verzinktem
Stahlblech
zur Dachdurchführung der Lüftungskanäle
Blechdicke 1mm
LxB:1200 x 450mm mit umlaufenden Flansch (bis 300mm)
zur
Befestigung auf dem Dach, Höhe bis 600mm,
mit Abdeckung über die gesamte Fläche und darin
liegenden
Ausschnitten für zwei Rechtecklüftungskanäle 450x350mm

Liefern, montieren und eindichten, inkl aller
Nebenleistungen
und Befestigungsmittel.
Menge: 2,000 Stk

**05.7 V4A-Wasserspeier,Durchm. 110 mm, Länge ca. 200 mm**
Als Überschubrohr für Kunststoffrohr DN 100 der
Notentwässerung.
mech. Fixierung an Rundrohr des Notablaufes.
Menge: 10,000 Stk

**05.8 Fallrohre ab- und anbauen**
Fallrohre aller Nenngrößen auf
Veranlassung des Auftraggebers zwecks
Arbeiten an der Fassade abbauen,
zwischenlagern und wieder anbauen
einschl. aller Formstücke und
Anschlüsse.
Menge: 48,000 m

**05.9 Dachentwässerung provisorisch, Flexrohr**
Provisorische Dachentwässerung während
Bauarbeiten, mit flexiblem Fallrohr (gelbes Riffelrohr
o.ä.) keine
Folienschläuche.
einschl. notwendiger Anschlüsse Ausläufe,
bzw. mit Einleitung in Schacht, inkl.
Vorhaltung und Abbau nach Ende der
Arbeiten.
Durchmesser : mind 70 max 100 mm
Vorhaltedauer : bis 3 Monate
Menge: 100,000 m

### Titel 06 Einbauteile

**06.1 Flachdachfenster, rechteckig, 150/300 cm**
- 3-fach opal Wärmeschutzverglasung warme Kante
- 2-teilige, thermisch getrennte,
PVC-Rahmenkonstruktion
- Verglasung flächenbündig zum Fensterrahmen
 Mehrpunktverriegelung für hohe Luftdichtigkeit
- Verriegelung und Scharniere von innen nicht sichtbar
- dauerelastische Hohlkammer-Dichtung
- dauerhaft durchsturzsicher nach BG GS-Bau 18 / DIN
18008-6
- Einhaltung der DIN 18234 ohne Zusatzaufwendungen
möglich
- harte Bedachung B,roof(t1) gem. DIN EN 13501-5
- Ur-Wert: 0,89 W/m² K
- Lichtdurchgang: 37 %
- Gesamtenergiedurchgang: 29 %
- Schalldämmwert: 35 (-1; -3) dB nach DIN EN ISO
10140-2
- Driven Rain Index DRI min. 13,8 m²/s
- Baustoffklasse E nach DIN EN 13501
- Rahmenfarbe: RAL 9010 Reinweiß
- Hagelwiederstandklasse: Optik HW5, Wasserdichtheit
HW4
- Lichtdurchlass HW5, mechanische Eigenschaft HW5

liefern und fachgerecht einbauen

Angebotener Hersteller: '.........'
(vom Bieter einzutragen)

Angebotener Typ: '.........'
(vom Bieter einzutragen)
Menge: 2,000 St

**06.2 Motor f. Lichtkuppel**
Motor für Lichtkuppel, RWA
Betriebsspannung 24 V
Hublänge 750 mm
mit integrierter elektronischer Lastabschaltung,
Stromaufnahme: 0,17Ampere, Schutzart IP54,
Betriebstemperatur: - 5°C bis + 75°C,
liefern und an o.g. Lichtkuppeln fix und fertig
montieren

Angebotener Hersteller: '.........'
(vom Bieter einzutragen)

Angebotener Typ: '.........'
(vom Bieter einzutragen)
Menge: 2,000 Stk

**06.3 Stahl Aufsetzkranz, 150/300, 50 cm Bauhöhe**
- Stahl Aufsetzkranz 50 cm mit 60mm PIR-Wärmedämmung
- PVC-Multi-Rahmen in RAL 9010 Reinweiß
- esserprotect ® Mehrpunktverriegelung
- Scharniere vormontiert
- Wassernase zum zus. Schutz vor eindringendem Wasser
Dachbahnanschluss:
- mit Wandanschlussschiene von außen
- Material innen: Stahl beschichtet in RAL 9016
- Material Wärmedämmung: PIR 60mm EFYOS
- Baustoffklasse E nach DIN EN 13501
- Uup-Wert: 0,65 W/m² K
- Höhe: 50cm
muss Anforderungen harte Bedachung erfüllen
liefern und fachgerecht einbauen

Angebotener Hersteller: '.........'
(vom Bieter einzutragen)

Angebotener Typ: '.........'
(vom Bieter einzutragen)
Menge: 2,000 St

**06.4 Flachdachfenster, rechteckig, 120/120**
- 3-fach opal Wärmeschutzverglasung warme Kante
- 2-teilige, thermisch getrennte,
PVC-Rahmenkonstruktion
- Verglasung flächenbündig zum Fensterrahmen
 Mehrpunktverriegelung für hohe Luftdichtigkeit
- Verriegelung und Scharniere von innen nicht sichtbar
- dauerelastische Hohlkammer-Dichtung
- dauerhaft durchsturzsicher nach BG GS-Bau 18 / DIN
18008-6
- Einhaltung der DIN 18234 ohne Zusatzaufwendungen
möglich
- harte Bedachung B,roof(t1) gem. DIN EN 13501-5
- Ur-Wert: 0,89 W/m² K
- Lichtdurchgang: 37 %
- Gesamtenergiedurchgang: 29 %
- Schalldämmwert: 35 (-1; -3) dB nach DIN EN ISO
10140-2
- Driven Rain Index DRI min. 13,8 m²/s
- Baustoffklasse E nach DIN EN 13501
- Rahmenfarbe: RAL 9010 Reinweiß
- Hagelwiederstandklasse: Optik HW5, Wasserdichtheit
HW4
- Lichtdurchlass HW5, mechanische Eigenschaft HW5
- Abmessung 1,20/1,20 m

liefern und fachgerecht einbauen

Angebotener Hersteller: '.........'
(vom Bieter einzutragen)

Angebotener Typ: '.........'
(vom Bieter einzutragen)
Menge: 14,000 St

**06.5 Motor f. Lichtkuppel, RWA**
Motor für Lichtkuppel, RWA
Betriebsspannung 230 V
Hublänge 750 mm
mit integrierter elektronischer Lastabschaltung,
Stromaufnahme: 0,17Ampere, Schutzart IP54,
Betriebstemperatur: - 5°C bis + 75°C,
liefern und an o.g. Lichtkuppeln fix und fertig
montieren

Angebotener Hersteller: '.........'
(vom Bieter einzutragen)

Angebotener Typ: '.........'
(vom Bieter einzutragen)
Menge: 13,000 Stk

**06.6 Aufsetzkranz mit Aufstockelement, 120/120, 50 cm Bauhöhe**
Aufsetzkranz mit Aufstockelement
Nenngröße 120/120 cm (Rohbau: 124/124 cm)
50 cm Bauhöhe, Mehrkammersystem mit verbesserten
Wärmedämmeigenschaften.
Die Befestigung des Aufsetzkranzes erfolgt direkt auf
der
tragenden Unterkonstruktion.
Untergrund: Stahlbeton
Ukr-Wert des Aufsetzkranzes: 1,3 W/(m²K)
Brandverhalten: B1  nach DIN 4102-1, E nach DIN EN
13501-1
muss die Anforderungen harte Bedachung erfüllen

Angebotener Hersteller: '.........'
(vom Bieter einzutragen)

Angebotener Typ: '.........'
(vom Bieter einzutragen)
Menge: 13,000 St

**06.7 Verschattung außen für Flachdachfenster 120/120**
Verschattung außen für Flachdachfenster
 - für Nenngröße 120x 120-
Umlaufendes Aluminium-Rahmenprofil beschichtet -
Rolladenpanzer aus Kunststoff - nahezu vollständig
abdunkelnd
- Montiert auf Flachdachfenster - Rahmen: RAL 9016
Verkehrsweiß - Lichttransmissionsgrad: <1% - Solar
betrieben,
bedienbar per Funkfernbedienung - Antrieb integriert in
Rahmenprofil - Einsetzbar für vorg. Flachdachfenster
Menge: 10,000 St

**06.8 Flachdachfenster, rechteckig, 150/100 cm**
- 3-fach opal Wärmeschutzverglasung warme Kante
- 2-teilige, thermisch getrennte,
PVC-Rahmenkonstruktion
- Verglasung flächenbündig zum Fensterrahmen
 Mehrpunktverriegelung für hohe Luftdichtigkeit
- Verriegelung und Scharniere von innen nicht sichtbar
- dauerelastische Hohlkammer-Dichtung
- dauerhaft durchsturzsicher nach BG GS-Bau 18 / DIN
18008-6
- Einhaltung der DIN 18234 ohne Zusatzaufwendungen
möglich
- harte Bedachung B,roof(t1) gem. DIN EN 13501-5
- Ur-Wert: 0,89 W/m² K
- Lichtdurchgang: 37 %
- Gesamtenergiedurchgang: 29 %
- Schalldämmwert: 35 (-1; -3) dB nach DIN EN ISO
10140-2
- Driven Rain Index DRI min. 13,8 m²/s
- Baustoffklasse E nach DIN EN 13501
- Rahmenfarbe: RAL 9010 Reinweiß
- Hagelwiederstandklasse: Optik HW5, Wasserdichtheit
HW4
- Lichtdurchlass HW5, mechanische Eigenschaft HW5

liefern und fachgerecht einbauen

Angebotener Hersteller: '.........'
(vom Bieter einzutragen)

Angebotener Typ: '.........'
(vom Bieter einzutragen)
Menge: 2,000 St

**06.9 Motor f. Lichtkuppel**
Motor für Lichtkuppel, RWA
Betriebsspannung 24 V
Hublänge 750 mm
mit integrierter elektronischer Lastabschaltung,
Stromaufnahme: 0,17Ampere, Schutzart IP54,
Betriebstemperatur: - 5°C bis + 75°C,
liefern und an o.g. Lichtkuppeln fix und fertig
montieren

Angebotener Hersteller: '.........'
(vom Bieter einzutragen)

Angebotener Typ: '.........'
(vom Bieter einzutragen)
Menge: 2,000 Stk

**06.10 Stahl Aufsetzkranz, 150/100, 50 cm Bauhöhe**
- Stahl Aufsetzkranz 50 cm mit 60mm PIR-Wärmedämmung
- PVC-Multi-Rahmen in RAL 9010 Reinweiß
- esserprotect ® Mehrpunktverriegelung
- Scharniere vormontiert
- Wassernase zum zus. Schutz vor eindringendem Wasser
Dachbahnanschluss:
- mit Wandanschlussschiene von außen
- Material innen: Stahl beschichtet in RAL 9016
- Material Wärmedämmung: PIR 60mm EFYOS
- Baustoffklasse E nach DIN EN 13501
- Uup-Wert: 0,65 W/m² K
- Höhe: 50cm
muss Anforderungen harte Bedachung erfüllen
liefern und fachgerecht einbauen

Angebotener Hersteller: '.........'
(vom Bieter einzutragen)

Angebotener Typ: '.........'
(vom Bieter einzutragen)
Menge: 2,000 St

**06.11 Flachdachfenster, rechteckig, 50/100 cm**
- 3-fach opal Wärmeschutzverglasung warme Kante
- 2-teilige, thermisch getrennte,
PVC-Rahmenkonstruktion
- Verglasung flächenbündig zum Fensterrahmen
 Mehrpunktverriegelung für hohe Luftdichtigkeit
- Verriegelung und Scharniere von innen nicht sichtbar
- dauerelastische Hohlkammer-Dichtung
- dauerhaft durchsturzsicher nach BG GS-Bau 18 / DIN
18008-6
- Einhaltung der DIN 18234 ohne Zusatzaufwendungen
möglich
- harte Bedachung B,roof(t1) gem. DIN EN 13501-5
- Ur-Wert: 0,89 W/m² K
- Lichtdurchgang: 37 %
- Gesamtenergiedurchgang: 29 %
- Schalldämmwert: 35 (-1; -3) dB nach DIN EN ISO
10140-2
- Driven Rain Index DRI min. 13,8 m²/s
- Baustoffklasse E nach DIN EN 13501
- Rahmenfarbe: RAL 9010 Reinweiß
- Hagelwiederstandklasse: Optik HW5, Wasserdichtheit
HW4
- Lichtdurchlass HW5, mechanische Eigenschaft HW5

liefern und fachgerecht einbauen

Angebotener Hersteller: '.........'
(vom Bieter einzutragen)

Angebotener Typ: '.........'
(vom Bieter einzutragen)
Menge: 1,000 St

**06.12 Motor f. Lichtkuppel**
Motor für Lichtkuppel, RWA
Betriebsspannung 24 V
Hublänge 750 mm
mit integrierter elektronischer Lastabschaltung,
Stromaufnahme: 0,17Ampere, Schutzart IP54,
Betriebstemperatur: - 5°C bis + 75°C,
liefern und an o.g. Lichtkuppeln fix und fertig
montieren

Angebotener Hersteller: '.........'
(vom Bieter einzutragen)

Angebotener Typ: '.........'
(vom Bieter einzutragen)
Menge: 1,000 Stk

**06.13 Stahl Aufsetzkranz, 50/100, 50 cm Bauhöhe**
- Stahl Aufsetzkranz 50 cm mit 60mm PIR-Wärmedämmung
- PVC-Multi-Rahmen in RAL 9010 Reinweiß
- Mehrpunktverriegelung
- Scharniere vormontiert
- Wassernase zum zus. Schutz vor eindringendem Wasser
Dachbahnanschluss:
- mit Wandanschlussschiene von außen
- Material innen: Stahl beschichtet in RAL 9016
- Material Wärmedämmung: PIR 60mm EFYOS
- Baustoffklasse E nach DIN EN 13501
- Uup-Wert: 0,65 W/m² K
- Höhe: 50cm
muss Anforderungen harte Bedachung erfüllen
liefern und fachgerecht einbauen

Angebotener Hersteller: '.........'
(vom Bieter einzutragen)

Angebotener Typ: '.........'
(vom Bieter einzutragen)
Menge: 2,000 St

**06.14 Flachdachfenster, rechteckig, 120/300cm**
- 3-fach opal Wärmeschutzverglasung warme Kante
- 2-teilige, thermisch getrennte,
PVC-Rahmenkonstruktion
- Verglasung flächenbündig zum Fensterrahmen
 Mehrpunktverriegelung für hohe Luftdichtigkeit
- Verriegelung und Scharniere von innen nicht sichtbar
- dauerelastische Hohlkammer-Dichtung
- dauerhaft durchsturzsicher nach BG GS-Bau 18 / DIN
18008-6
- Einhaltung der DIN 18234 ohne Zusatzaufwendungen
möglich
- harte Bedachung B,roof(t1) gem. DIN EN 13501-5
- Ur-Wert: 0,89 W/m² K
- Lichtdurchgang: 37 %
- Gesamtenergiedurchgang: 29 %
- Schalldämmwert: 35 (-1; -3) dB nach DIN EN ISO
10140-2
- Driven Rain Index DRI min. 13,8 m²/s
- Baustoffklasse E nach DIN EN 13501
- Rahmenfarbe: RAL 9010 Reinweiß
- Hagelwiederstandklasse: Optik HW5, Wasserdichtheit
HW4
- Lichtdurchlass HW5, mechanische Eigenschaft HW5

liefern und fachgerecht einbauen

Angebotener Hersteller: '.........'
(vom Bieter einzutragen)

Angebotener Typ: '.........'
(vom Bieter einzutragen)
Menge: 1,000 St

**06.15 Motor f. Lichtkuppel**
Motor für Lichtkuppel, NRA
Betriebsspannung 24 V
Hublänge 750 mm
mit integrierter elektronischer Lastabschaltung,
Stromaufnahme: 0,17Ampere, Schutzart IP54,
Betriebstemperatur: - 5°C bis + 75°C,
liefern und an o.g. Lichtkuppeln fix und fertig
montieren

Angebotener Hersteller: '.........'
(vom Bieter einzutragen)

Angebotener Typ: '.........'
(vom Bieter einzutragen)
Menge: 1,000 Stk

**06.16 Stahl Aufsetzkranz, 120/300, 50 cm Bauhöhe**
- Stahl Aufsetzkranz 50 cm mit 60mm PIR-Wärmedämmung
- PVC-Multi-Rahmen in RAL 9010 Reinweiß
- Mehrpunktverriegelung
- Scharniere vormontiert
- Wassernase zum zus. Schutz vor eindringendem Wasser
Dachbahnanschluss:
- mit Wandanschlussschiene von außen
- Material innen: Stahl beschichtet in RAL 9016
- Material Wärmedämmung: PIR 60mm EFYOS
- Baustoffklasse E nach DIN EN 13501
- Uup-Wert: 0,65 W/m² K
- Höhe: 50cm
muss Anforderungen harte Bedachung erfüllen
liefern und fachgerecht einbauen

Angebotener Hersteller: '.........'
(vom Bieter einzutragen)

Angebotener Typ: '.........'
(vom Bieter einzutragen)
Menge: 2,000 St

**06.17 Wiedereinbau der Lichtkuppel 150/100cm**
fachgerechter Wiedereinbau der Lichtkuppel 150/100cm
#Gelöschtinkl Ausatzkranz in den Dachöffnungen der
Treppenhäuser 1+2.
inkl Transport von der 200m entfernten Lagerfläche zur
Baustelle/ Dachdecke.
Menge: 2,000 St

**06.18 Motor f. Lichtkuppel**
Motor für Lichtkuppel, NRA
Betriebsspannung 24 V
Hublänge 750 mm
mit integrierter elektronischer Lastabschaltung,
Stromaufnahme: 0,17Ampere, Schutzart IP54,
Betriebstemperatur: - 5°C bis + 75°C,
liefern und an o.g. Lichtkuppeln fix und fertig
montieren
Anbau an vorg Lichtkuppeln

Angebotener Hersteller: '.........'
(vom Bieter einzutragen)

Angebotener Typ: '.........'
(vom Bieter einzutragen)
Menge: 2,000 Stk

**06.19 Wiedereinbau der Lichtkuppel 60/110cm**
fachgerechter Wiedereinbau der Lichtkuppel 60/110cm
inkl
Ausatzkranz über Öffnung Lüftungsschacht.
inkl Transport von der 200m entfernten Lagerfläche zur
Baustelle/ Dachdecke.
Menge: 1,000 St

**06.20 RWA Zentrale mit Tastern und Rauchmeldern**
Lieferung von
RWA-Motorzentrale
Typ MCZ 4.8 MH-AP (WSC204MH 0101), 24V,
4,8A, 1 RWA-Gruppe -1 Lüftungslinie, Zentrale im
AP-Stahlblechgehäuse
mit Schloß in Microcontrollertechnik incl.
Notstromversorgung Akku 2x12 V /3,4 Ah für 72 Std.
Leitungsüberwachte RWA-Funktion, Alarmauslösung bei
größer
als 72° C in der Zentrale,
Gehäusemaße: ca. BxHxT=300x300x120 mm,
Gewicht: ca. 10,0 kg, Schutzart: IP 54,
Zugelassen nach DIN EN 12101-10
mit
2 Stk. Rauchmelder und 1 Stk Unterputz Lüftungstaster
2 Stk. systemzugehöriger orangefarbener Auslösetaster.

als komplettes System passend zu vorg.
RWA-Motorantrieben
liefern,
Montage und Verdrahtung bauseits

Angebotener Hersteller: '.........'
(vom Bieter einzutragen)

Angebotener Typ: '.........'
(vom Bieter einzutragen)
Menge: 4,000 Stk

**06.21 Dachausstieg RHT mit Geschosstreppe**
Dachausstieg mit fester Treppe
für Wartungsarbeiten auf Flachdach
Abmessungen (Lichte Öffnung in Rohdecke):
1200 x 2050 mm
Bandseite = lange Seite
Thermisch getrennte und isolierte Konstruktion
Öffnungsmechanismus: mit Öffnungshilfe und
Zurückfallhemmung
Automatische Verriegelung im geöffneten Zustand,
Entriegelung mit einer Hand
Verschluss mit Beschlag und Edelstahl-
PZ-Schloss, Bedienung von innen und außen
Wind- und wetterdichte umlaufende Dichtung zwischen
Deckel und Kranz
Handlauf an der Innenseite des Deckels
Leistung nach CE (ETA-15/0338):
Widerstand gegen dauerhafte Belastung (Eurocode EN
1993-1-1): 1050 kg/m²
Dämmwert (EN-ISO10077-2): Uw = 0,276 W/(m².K)
Luftschalldämmung (EN-ISO140-3): 26 dB
Schlagregendichtheit (EN 12208): Klasse E 650
Widerstandsfähigkeit bei Windlast (EN 12210): Klasse
E 3000
Widerstandsfähigkeit gegen Schneelast (EN 1991-1-
3):3,97kN/m²
Durchwurfhemmung (EN 356): Klasse P5A
Belastung mit einem weichen, schweren Stoßkörper (EN
13049): Klasse 5
Luftdurchlässigkeit (EN 12207): Klasse 3
Pulverbeschichtung:
Außenseite: Pulverbeschichtung in RAL7047 o.ä.
Innenseite: Pulverbeschichtung in weiß RAL 9010 ö.ä.
Geschosshöhe ca. 3.800 mm
Ausführung:
Komplett liefern und montieren inkl Treppe aus
Aluminium,
eloxiert
Stufengröße: ca 730 x 175 x 45 mm, mit Anti-Rutsch-
Profilierung
2 Handläufe

Einbauort Technkiraum 2.OG

Angebotenes Fabrikat: '.........'
(Vom Bieter einzutragen)
Menge: 1,000 St

**06.22 Strangentlüfter,Flachdach DN100**
Einbau von Strangentlüftern
für Flachdach, DN 100,
mit Eindichtflanschen für Dachabdichtung
aus Kunststoffbahnen,
Mit Eindichtflansch für Dampfsperre
liefern und montieren,
incl Eindichten auf Flachdach,
incl. Eindichten in Ebene Dampfsperre

Angebotener Hersteller: '.........'
(vom Bieter einzutragen)

Angebotener Typ: '.........'
(vom Bieter einzutragen)
Menge: 20,000 Stk

**06.23 Strangentlüfter,Flachdach DN125**
Einbau von Strangentlüftern
für Flachdach, DN 125,
mit Eindichtflanschen für Dachabdichtung
aus Kunststoffbahnen,
Mit Eindichtflansch für Dampfsperre
liefern und montieren,
incl Eindichten auf Flachdach,
incl. Eindichten in Ebene Dampfsperre

Angebotener Hersteller: '.........'
(vom Bieter einzutragen)

Angebotener Typ: '.........'
(vom Bieter einzutragen)
Menge: 2,000 Stk

**06.24 Lüftungsrohr, Flachdach DN400-DN 500**
Einbau von bauseits gelieferten Lüftungsdachsockel
für Flachdach, DN 400- DN 500,
mit Eindichtflanschen für Dachabdichtung
aus FPO-Bahnen,
Mit Eindichtflansch für Dampfsperre
incl. Eindichten auf Flachdach,
Menge: 46,000 Stk

**06.25 Rechteck - Lüftereindichtung**
liefern und montieren eines
umlaufenden  Anschlussprofils aus Verbundblech,
Typ: Verbundblech FPO FB 14
Zuschnitt: 600mm,
4 Kantungen,
auf den Untergrund, inkl. Befestigungsmittel und Versiegelung mit Silikon-
Kautschuk-Kitt.

Untergrund aus: Beton
Einschl. der homogenen Verschweißung
der Flächenabdichtung auf den Verbundblechwinkel im Horizontalbereich.

Abmessungen der lichten Dachdeckenöffnung
 B/D = 1300x300mm.
Menge: 2,000 Stk

**06.26 Einbau und Andichten Wetterhaube Aufzug**
Einbau und Andichten der bauseits gestellten
Wetterhaube des
Aufzugsschachtes.
Abmessung 600/600/1000mm
Abstimmung zur Einbaulage über der Öffnung mit
Bauüberwachung.
Menge: 1,000 psch

**06.27 Schwanenhals**
Schwanenhals Flachdachdurchführung mit Flansch aus PVC.
Innendurchmesser:  150 mm
mit Unterteil zum Schließen der außenseitigen Öffnung

Angebotener Hersteller: '.........'
(vom Bieter einzutragen)

Angebotener Typ: '.........'
(vom Bieter einzutragen)
Menge: 5,000 Stk

**06.28 Absturzsicherung Schutzgeländer, Kollektivschutz**
Geländer GWP (Geländer für Wartung und Pflege)
auflastgehaltenes Sicherheitsgeländer nach DIN EN
13374 -
Schutzklasse A als Seitenschutzeinrichtung bei Wartung
und
Pflege.
Auflast durch Gründachaufbau in Kombination mit Vlies
als
Lastaufnahmefläche. Integriert in den Gründachaufbau.

Ausführung des Geländerpfostens:
Gerade
Klappbar

Breite Vlies: 2 m
Mindestauflast durch Gründachaufbau:
52,5 kg/m² Trockengewicht
Pfostenabstand: max. 2,80 m
Höhe Handlauf über Oberkante Belag:
 mind. 1,10 m
Einbau nur mit vom Hersteller und zuständigen
Fachplaner/
Sicherheits- und Gesundheitskoordinator freigegebenen
Dachaufbau.

Liefern und fachgerecht gemäß Herstellervorschriften
und
Verlegeempfehlung einbauen.

Einbauort: auf dem Flachdach am Kiesstreifen rund um
die
Grünfläche und am Dachausstieg

Angebotenes Fabrikat: '.........'
(vom Bieter einzutragen)
Menge: 180,000 m

### Titel 07 Sonstiges und Leistungen

**07.1 Herstellen von Durchbrüchen**
Herstellen von Durchbrüchen für die Attika Haupt- und
Notentwässerung
Höhenangabe im Zusammenhang mit Gefälleplanung der
Dämmung des Herstellers.
Größe des Durchbruchs nach Herstellerangaben der
Dachabläufe

Durchbrüche herstellen, Schutt entsorgen
Menge: 22,000 Stk

**07.2 Betonplatte 50x50xcm**
Lieferung und Auslegen von Gehwegplatte
Plattenoberfläche: glatt
Plattenfarbe: grau
Plattengröße: 50x50 cm
Plattendicke: 4 cm
Zur Herstellung eines Laufweges auf dem Dach.
inkl Transport auf die Dachflächen
Menge: 200,000 St

*Hinweis*
Hinweis Stundenlohnarbeiten

Abforderung von Stundenlohnarbeiten

Stundenlohnarbeiten sind nur auf Anweisung des AG
auszuführen. Für nicht ausdrücklich abgeforderte
Stundenlohnarbeiten besteht keinerlei
Vergütungsanspruch des
AN.

Spätestens am folgenden Arbeitstag nach Ausführung
sind die
vollständigen Stundenzettel 2-fach, unter Angabe des
Namens
und Berufsbezeichnung des Arbeiters, der ausgeführten
Arbeiten und ggf. Materialaufstellung, der Bauleitung
vorzulegen.

Die Nachweise über Stundenlohnarbeiten müssen
enthalten:
1. Name, Beruf und tägliche Stundenleistung der im
Tagelohn
beschäftigten Personen,
2. Aufstellung über die Verwendung der besonders zu
vergütenden Materialien und Baustoffe, Aufstellung und
Beschreibung der ausgeführten Leistungen.

Später verdeckte oder untergegangene Leistungen:
Werden Leistungen in Form von Stundenlohnarbeiten
erbracht,
die später nicht mehr nachvollziehbar sind
(Abbruchleistungen,
später überdeckte Leistungen), so sind vom AN geeignete
Maßnahmen zur Dokumentation der erbrachten Leistung zu
ergreifen, beispielsweise eine Fotodokumentation mit
Handykamera. Kann der AN seinen Vergütungsanspruch
mangels Beleg über die Leistungserbringung nicht
belegen, so
entfällt die Vergütung!

Vergütung von Stundenlohnaufwendungen
Nicht vergütet werden
- Aufsichtsstunden (Bauleiter, Polier o. Ä.),
- Überstundenzuschläge,
- Anmarsch, Fahrzeiten, Materialbesorgung,
- Materialtransport, Gerätetransport,
- sonstige Vorbereitungsarbeiten, wie Werkzeuge
herrichten u.
ä.

Vergütet werden die tatsächlich am Arbeitsplatz
anfallende
Arbeitszeit, verwendetes Material für diese Leistungen
(nach LV
oder nachrangig Tagespreis des Baustoffhandels).

Der Verrechnungssatz für die jeweilige Arbeitskraft
umfasst
sämtliche Aufwendungen, insbesondere den tatsächlichen
Lohn
einschließlich:
- Lohn- und Gehaltskosten,
- alle Sozialkosten,
- Erschwernis- und sonstige Zuschläge,
- Lohnnebenkosten (Auslösungen, Wegegelder,
Unterkunfts-
und Übernachtungsgelder usw.),
- Wagnis und Gewinn.

Eine Einrechnung der Stundenlohnarbeiten in die
LV-Summe
(Angebot bzw. Auftrag) berechtigt nicht zur Ausführung
dieser
Arbeiten. Die Leistungen sind als Eventualposition zu
verstehen
und können ggf. auch unausgeführt bleiben, in diesem
Fall
erfolgt dann keine Abrechnung.

**07.3 Vorarbeiter/-in Stundenlohnarbeiten sämtliche Kosten/Zuschläge**
STLB-Bau 2010-10 091
Stundenlohnarbeiten durch Vorarbeiter/-in
auf Anordnung des AG ausführen,
der Verrechnungssatz für die jeweilige Arbeitskraft
umfasst
sämtliche Aufwendungen wie Lohn- und Gehaltskosten,
Lohn-
und Gehaltsnebenkosten, Zuschläge, lohngebundene und
lohnabhängige Kosten, sonstige Sozialkosten,
Gemeinkosten,
Wagnis und Gewinn.
Menge: 10,000 h

**07.4 Facharbeiter/-in Stundenlohnarbeiten sämtliche Kosten/Zuschläge**
STLB-Bau 2010-10 091
Stundenlohnarbeiten durch Facharbeiter/-in
auf Anordnung des AG ausführen,
der Verrechnungssatz für die jeweilige Arbeitskraft
umfasst
sämtliche Aufwendungen wie Lohn- und Gehaltskosten,
Lohn-
und Gehaltsnebenkosten, Zuschläge, lohngebundene und
lohnabhängige Kosten, sonstige Sozialkosten,
Gemeinkosten,
Wagnis und Gewinn.
Menge: 30,000 h

**07.5 Bauhelfer/-in Stundenlohnarbeiten sämtliche Kosten/Zuschläge**
STLB-Bau 2010-10 091
Stundenlohnarbeiten durch Bauhelfer/-in
auf Anordnung des AG ausführen,
der Verrechnungssatz für die jeweilige Arbeitskraft
umfasst
sämtliche Aufwendungen wie Lohn- und Gehaltskosten,
Lohn-
und Gehaltsnebenkosten, Zuschläge, lohngebundene und
lohnabhängige Kosten, sonstige Sozialkosten,
Gemeinkosten,
Wagnis und Gewinn.
Menge: 10,000 h

**07.6 Dokumentation**
Dokumentation für alle ausgeführten Leistungen durch
den AN und
dessen Nachunternehmer, Lieferanten etc.
Spätestens 20 Tage vor Abnahme der Leistung ist die
Dokumentationsunterlage mit Zertifikaten, Zulassungen.
Pflegehinweisen etc. unaufgefordert der Bauüberwachung
zu
übergeben.

Die Dokumentation in dem folgenden Umfang und in der
aufgeführten
Reihenfolge (mit Inhaltsverzeichnis) der
Bauüberwachung zuerst
1-fach in einem Ordner (Rückenschilder nach Vorlage
des AG) zur
Prüfung zu übergeben.

Inhaltsübersicht:
Register-Nr.  Inhalt
Richtigkeitserklärung
Fachbauleitererklärung
Fachunternehmerbescheinigung
Nachunternehmerliste
Bautagesberichte

Prüfzeugnisse / Zulassungen /Herstellerbescheinigungen
etc.
Gutachterliche Stellungnahmen/gutachterliche
Bescheinigungen
Gefährdungs- und Belastungsanalysen
Produktliste
Prüfberichte
Produktaufkleber/Verpackungsaufkleber/Verpackungshinwei
se
Produktdatenblätter
Betriebs- / Wartungsanweisungen
Pflegeanweisungen
Fotodokumentation
Abnahmeunterlagen
Bescheinigung über die Mängelfreiheit
CD (mit allen geprüften Dokumenten / Unterlagen als
pdf+dwg)
Sonstiges

Nach Freigabe der Dokumentation durch die
Objektüberwachung ist
diese dann 2-fach in Papier und 3-fach als Datenträger
(pdf-,
dwg-Dateien), spätestens 7 Tage vor Abnahme der
Leistung, zu
übergeben.
Die Übergabe der vollständigen Dokumentation ist
spätestens zur
technischen Vorbegehung fällig. Die freigegebene
Dokumentation ist
Abnahmevoraussetzung.
Menge: 1,000 psch

**07.7 SV-Abnahmeprüfung**
Abnahmeprüfung durch einen Sachverständigen  für alle
in
diesem LV beschriebenen RWA Anlagen mit Motor und
Lichtkuppel. Vorlage der Prüfbescheinigungen und
Formulare
gem BbgBO
Menge: 9,000 St

**07.8 Dichtheitsprüfung Flachdachabdichtung**
Dichtheitsprüfung der neu hergestellten
Flachdachabdichtung
zur Feststellung der Wasserdichtigkeit zum
Prüfzeitpunkt.
Die Leistung umfasst:

Sichtprüfung der Dachfläche, Attiken, Anschlüsse und
Durchdringungen zur Erfassung des Dachaufbaus und
möglicher Schwachstellen.

Vorbereitung der Dachfläche für die Prüfung,
einschließlich
temporärem Verschluss von Dachabläufen und sonstigen
Öffnungen, soweit für das gewählte Prüfverfahren
erforderlich.

Durchführung einer zerstörungsfreien Dichtheitsprüfung
der
gesamten Dachfläche von ca. 1 800 m² mittels geeignetem
Messverfahren (Hochspannungs- oder
Niederspannungs-Leckortung oder gleichwertig), inkl.
Leckageortung im Schadensfall.

Dokumentation der Messergebnisse mit Eintragung der
Dachfläche in einen Prüfplan, Kennzeichnung
festgestellter
Undichtheiten im Plan und am Objekt, sowie Erstellung
eines
schriftlichen Prüfprotokolls mit Fotodokumentation.

Einweisung des Auftraggebers bzw. der Bauüberwachung
in die
Prüfergebnisse.

Nicht enthalten sind die Beseitigung festgestellter
Undichtigkeiten sowie weitere Prüfungen nach
Instandsetzung;
diese werden gesondert vergütet.

Besondere Hinweise / Nebenleistungen:

Koordination der Prüfarbeitszeiten mit anderen
beteiligten
Gewerken.

Bereitstellung aller für das Prüfverfahren
erforderlichen Geräte
und Hilfsmittel.
Menge: 1804,000 m²

USt %: 19,00
